# Altmarkt 11a
Angebotsaufforderung (GAEB DA XML 3.3, DA83)
Projekt: HOHENMÖLSEN
Währung: EUR
Auftraggeber: Stadt Hohenmölsen, Markt 1, 06679 Hohenmölsen
Ausführungsort: Ersatzneubau, Reinichens Gut, Altmarkt 11A, 06679 Hohenmölsen
Erstellt mit: 5 260326.1, NOVA AVA, 30.03.2026

## Baubeschreibung
Allgemeine Angaben zum Bauvorhaben

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Foto: Bestandsgebäude Altmarkt 11a vor Rückbau

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
Foto: Baustelle 11.03.2026

1. Ausgangslage - Reinichens Gut

Das Bestandsgebäude befand sich in Hohenmölsen in unmittelbarer Nähe zum Altmarkt, zum Rathaus und zur Stadtkirche. Das Gebäude Altmarkt 11a ist Teil des ehemaligen „Reinichens Gut“ in Hohenmölsen.
Aus Gründen der Nutzbarkeit, Nachhaltigkeit, Wirtschaftlichkeit und Realisierbarkeit wurde sich für die Abtragung des Bestandsgebäudes und die Errichtung eines Ersatzneubaus entschieden. Der Neubau wird in gleicher Kubatur errichtet, das historische Gewölbe im EG neu interpretiert und wieder hergestellt. Der Keller unter dem nördlichen Gebäudeteil wird verfüllt.

2. Nutzungs- und Maßnahmenbeschreibung

Erdgeschoss:
- Errichtung des Neubaus im WDVS-System
- im hinteren, unbelichteten Gebäudeteil befinden sich das Treppenhaus, Aufzug, WCs und Nebenräume - diese Räume können separat erschlossen werden (z.B. bei Hoffesten)
- Zugang zum Nachbargebäude bleibt erhalten, Einbau einer Bautür - während der Baumaßnahme wird der Zugang außerhalb der Bauzeiten (Mo-Fr ab 16 Uhr und Sa-So ganztägig) durch den Verein 3 Türme genutzt
- der Gewölbesaal wird in seiner Kubatur wieder hergestellt, die 4 Sandsteinsäulen aus dem Bestandsbau werden aufgearbeitet, statisch ertüchtigt und wieder eingebaut. Der Saal erhält drei bogenförmige verglaste Öffnungen in Richtung Hof, die Gewölbedecke wird als Rabitz-Gewölbe nachgebildet
- der Hausanschluss-Raum befindet sich im Anschluss an die Nachbargaragen (Westseite)
Obergeschoss:
- im hinteren Gebäudeteil befinden sich WC's, Putzmittelraum, Lager und Aufenthaltsraum
- der zentrale Raum über dem Gewölbesaal wird zukünftig als Büro- und Vereinsraum genutzt
- der vordere Raum zum Altmarkt wird multifunktional als Besprechungsraum bespielt, zum Altmarkt zeigen zwei (anleiterbare) Fenster
Dachgeschoss:
- im Dachgeschoss befindet sich ein Tanzraum mit Nebenräumen - 2 Garderoben, Aufenthaltsflur, Teeküche
- über eine kleine Treppe in Form eines Einbaumöbels erreicht man die offene Empore mit Lagerraum
- zum Altmarkt zeigen zwei (anleiterbare) Fenster, zum Hof werden drei Pultdachgauben aufgesetzt, nach Westen mehrere Dachfenster und eine PV-Anlage
Dachraum:
- Das Gebäude erhält ein klassisches Satteldach mit drei Pultdachgauben (Ostseite) und Dachflächenfenstern (Westseite)
- Der Dachraum bleibt bis zum First offen, das Dachtragwerk ist teilweise sichtbar
- Die Empore ist offen und wird über eine kleine Treppe vom Tanzraum aus erschlossen
Fassade:
- die Fassade des Hauptgebäudes erhält einen strukturierten Putzanstrich, die Fenster sind mit Putzfaschen umrandet
- die 3 Gauben auf der Ostseite werden fassadenbündig gesetzt, es gibt keine Dachüberstände
Eine Begehung des Grundstücks wird vor Angebotsabgabe empfohlen.

3. Termine und Fristen

Ausführungsbeginn: 34. KW 2026 (in Abhängigkeit Baufortschritt)
Ausführungsende: 48. KW 2026 (in Abhängigkeit Baufortschritt)

4. Baubegehung vor Angebotserstellung

Vor Abgabe eines Angebotes, sollte sich der Bieter über eventuelle kostenbeeinflussende Gegebenheiten, den in den Positionen beschriebenen Maßnahmen umfassend vor Ort, auch gern mit der örtlichen Bauüberwachung informieren. Die Möglichkeiten zur Baustelleneinrichtung und Zuwegung können diskutiert werden. Durch fehlende Baubegehung im Vorfeld, werden spätere Forderungen zurückgewiesen.

Terminvereinbarung: Stadt Hohenmölsen, Markt 1, Frau Klanke
Objekt vor Angebotsabgabe angesehen:

Ja/ Nein ___________________________ (Unterschrift)

## Allgemeine Vertragsbedingungen
Allgemeine Vertragsbedingungen

Es gelten die Allgemeinen Vertragsbedingungen für die Ausführung von Bauleistungen nach VOB Teil C in
der bei der Angebotsabgabe gültigen Fassung sowie die jeweiligen geltenden DIN- Normen der
Einzelgewerke.
Die Abgabe des Angebots erfolgt ohne Kosten oder sonstige Verbindlichkeiten für den Auftraggeber.
Der Bieter hat das Leistungsverzeichnis vollständig auszufüllen.
Nicht vollständig ausgefüllte Leistungsverzeichnisse können bei der Vergabe nicht berücksichtigt werden.
Pauschalangebote sind nicht zulässig!
Alle abzugebenden Preise sind mit Tinte, Tintenstift oder Schreibmaschine in Zahlen einzusetzen.
Sämtliche Preise verstehen sich soweit im LV nicht anders angegeben - einschließlich aller notwendigen
Nebenleistungen und aller Lieferungen von Materialien, um die Leistung ausführen zu können.
Die neuesten Richtlinien, Regeln, VOB, DIN-Vorschriften sowie die aktuelle EnEV sind einzuhalten.
Die Einzelpositionen verstehen sich inklusive Lieferung, Materialkosten und Einbau, soweit nichts anderes
beschrieben. Ferner sind einzukalkulieren:
- Leistungen und Nebenleistungen die sich für eine Pos. zwangsläufig ergeben z.B. erforderliche zusätzliche Maßnahmen bei Gefahr, etc., falls nicht gesondert ausgeschrieben.
- Schützen vorhandener, sichtbarer Bauteile.
- Kontinuierliches Sauberhalten der Baustelle.
Für Befestigungsmittel sind mindestens korrosionsgeschützte Werkstoffe zu verwenden.
Für Befestigungsmittel, die der Witterung ausgesetzt sind, müssen korrosionsbeständige Werkstoffe
verwendet werden.
Für Bauteile bzw. Gegenstände die vom rechten Winkel abweichen ( z.B. Schrägschnitte ) gibt es nur
Zuschläge, wenn diese in den Positionen ausdrücklich erwähnt sind - ansonsten ist eine solche Zulage in
die Pos. einzukalkulieren - oder vom AN ergänzend aufzuführen.
Maßkontrollen am Bau sind durchzuführen.
Auf evtl. Differenzen oder planerische Abweichungen ist der Architekt sofort aufmerksam zu machen.
Massenänderungen und voraussichtliche Mehrkosten sind der Bauleitung umgehend vor Ausführung
schriftlich per Mail oder Fax anzuzeigen.
Der Auftragnehmer hat arbeitstäglich Bautagesberichte zuführen mit folgenden Angaben - Zahl der am Tag
anwesenden Mitarbeiter ( Berufsbezeichnung und Namen z.B. Facharbeiter Müller ).-
am Tag ausgeführte Arbeiten- am Tag eingebautes/verwendetes Material- Angaben zum Terminplan-
Angaben zum Wetter ( z.B. Regen, Frost etc.)
Die Berichte sind der Bauleitung arbeitstäglich spätestens wöchentlich zur Baubesprechung zum
Gegenzeichnen vorzulegen.
Bei Nichteinhaltung werden strittige Punkte zu Gunsten des AG entschieden.
Stundenlohnarbeiten siehe besondere Hinweise am Ende der LVs. Stundenlohnarbeiten sind im Vorfeld
anzumelden, ansonsten erfolgt keine Vergütung.
Der Auftragnehmer hat die Durchführung seiner Arbeiten nach Terminplan so vorzunehmen, dass ein
reibungsloser Ablauf der Arbeiten gewährleistet ist.
Abweichungen vom Terminplan sind der Bauleitung sofort schriftlich mitzuteilen. Anmelden von Bedenken:
Der Auftragnehmer hat vor Beginn seiner Arbeiten zu prüfen, ob die vorgesehene Ausführung
sich für die Durchführung seiner Leistung eignet.
In diesem Zuge ist auch die Eignung des Bestandes bzw. die Leistung der Vorgewerke zu prüfen.
Bedenken sind dem Auftragnehmer unverzüglich schriftlich mitzuteilen.
Der Auftragnehmer hat dafür Sorge zu tragen, dass während der Ausführung seiner Leistungen immer
mindestens ein fließend deutsch sprechender Mitarbeiter seiner Firma pro Gewerk auf der Baustelle
anwesend ist.
Zu den auf der Baustelle vorzuhaltenden Ausführungsunterlagen zählt neben den Ausführungsplänen auch
eine Ausfertigung dieser Leistungsbeschreibung.
Die vom Auftragnehmer verwendeten Ausführungsunterlagen müssen den Freigabevermerk des
Auftraggebers oder des Architekten tragen.
Durch Übergabe neuer Unterlagen ungültig gewordene Unterlagen sind vom Auftragnehmer entsprechend
zu kennzeichnen und aufzubewahren. Nicht freigegebene Unterlagen dürfen nicht verwendet werden.
HINWEIS zur Beachtung für alle Gewerke:
Sämtliche Positionen, die nicht im Nachhinein nachvollzogen werden können, oder nicht den vorliegenden
Planunterlagen entnommen werden können, müssen vor Ausführung mit dem Bauleiter auf gemessen
werden. Ansonsten erfolgt keine Vergütung.

## Zusätzliche technische Vertragsbedingungen - ALLGEMEIN
Zusätzliche Technische Vertragsbedingungen - Allgemein
Nachfolgende ZTV Allgemein gelten für alle Gewerke, soweit diese in den jeweiligen Leistungsbereich eingreifen:

1 Allgemeine Hinweise
Für nachfolgend beschriebene Leistungen gelten die Verarbeitungsvorgaben und Einbauanweisungen der Hersteller für die eingesetzten Baustoffe, -elemente und -produkte, die Publikationen der im jeweiligen Fachbereich allgemein anerkannten Verbände und der sonstigen Herausgeber von Richtlinien, Merkblättern, Empfehlungen etc. in der zum Zeitpunkt der Ausführung gültigen Fassung als vereinbart.
Im Fall von Widersprüchen gilt die weiterreichende bzw. qualitativ höherwertige Anforderung als vereinbart.
Alle für ein Bauteil oder Bauelement erforderlichen Bestandteile sind aus dem System eines Materialherstellers zu beziehen und als durchgängige Produktlinien anzubieten.
Alle Bauteile ähnlicher Art und Lage müssen aufeinander abgestimmte Oberflächen, Farbtöne, Falzgeometrien, Kantenausbildungen, Beschläge etc. aufweisen, um eine gestalterische Durchgängigkeit zu gewährleisten.

2 Baustelleneinrichtung
2.1 Flächen der Baustelleneinrichtung
Abweichend zu VOB/B § 4 Absatz 4 stellt der AG dem AN nur soweit ausdrücklich benannt und zugesagt Baustelleneinrichtungsfläche zur Verfügung. Vorhandene und verbleibende Bauteile und Anlagen, wie etwa Nachbarbebauungen, sind betriebsfähig zu erhalten. Der AG behält sich vor, die Nutzungsgenehmigung für den AN für die zur Baustelleneinrichtung zur Verfügung gestellten Flächen zu widerrufen, wenn dies aus Gründen des Bauablaufs erforderlich wird.
2.2 Zusätzlicher Flächenbedarf für die Baustelleneinrichtung
Der AN überprüft vor Angebotsabgabe, ob er für die Durchführung der an ihn beauftragten Leistungen zusätzlich zu den vom AG etwaig zur Verfügung gestellten Flächen weitere Baustelleneinrichtungsflächen für Verkehr, Zuwegung, Logistik, Lagerung oder Personalunterkünfte benötigt. Werden private Flächen wie Nachbarland und/oder öffentliche Flächen wie Straßen und Wege zusätzlich als Einrichtungsfläche vom AN benötigt, so trägt der AN sämtliche erforderlichen Beantragungen, Abstimmungen, Gebühren und sonstigen Kosten sowie die anfallenden Nutzungsgebühren.
2.3 Wiederherstellung Baustelleneinrichtungsfläche
Der AN hat nach Beräumung die Baustelleneinrichtungsfläche wieder in den vorgefundenen Zustand zu versetzen, Leitungen und Fundamente des AN sind zu entfernen.
2.4 Anschlüsse für die Baustelleneinrichtung
Der AG stellt dem AN bereits am Baugrundstück vorhandene Anschlüsse zur Verfügung. Sind keine Anschlüsse vorhanden oder reichen deren Kapazitäten für den Baustellenbetrieb des AN nicht aus, so versorgt sich der AN im Rahmen seiner Leistungen eigenständig mit allen erforderlichen Medien, Anschlüssen und Verteilungen.
2.5 Feuerwehrzufahrten/Fluchtwege
Die Feuerwehrzufahrts- und erforderlichenfalls Umfahrmöglichkeit ist vom AN in erforderlichem Umfang über die Dauer der Bauzeit zu gewährleisten. Ebenfalls freizuhalten sind alle Flucht-/Rettungswege.
2.6 Arbeitsgerüste
Arbeitsgerüste für Arbeiten über 2,00-4,00 m über OKF sind vom AN im Rahmen seiner Leistungen mit vorzusehen, soweit solche Arbeitshöhen aus den Ausschreibungsunterlagen erkennbar sind.
2.7 Sicherungs- und Schutzmaßnahmen
Der AN schützt die übrigen Bauausführenden vor allen aus seinen Tätigkeiten herrührenden Gefahren durch (Absturz-)Sicherungen, Abschrankungen, Markierungen etc. Die vom AN diesbezüglich auszuführenden Leistungen verstehen sich einschließlich Aufbau, Vorhaltung, Unterhalt, regelmäßiger Kontrolle und Instandsetzung sowie Rückbau nach Beseitigung der Gefahr bzw. nach Aufforderung durch den AG. Eine verlängerte Vorhaltung bis zu 4 Wochen über den Tätigkeitszeitraum des AN hinaus ist hierbei vorzusehen.
2.8 Bauzwischen- und Montagezustände
Alle für den AN zum Angebotsabgabezeitpunkt erkennbaren Leistungen für Provisorien, Bauzwischenzustände und Montagezustände, die er zur Erbringung seiner Leistungen benötigt, sind Bestandteil der Leistungen des AN. Hierzu zählen neben Hilfsmitteln und -gerüsten auch Verstärkungen und Dimensionierungen von Bauteilen für Belastungen während des Transports oder der Montage.

3 Bauzustandsdokumentation
Der Zustand vor Beginn der Baumaßnahme und nach Abschluss der Bauarbeiten wird gemeinsam von AG und AN aufgenommen und ist vom AN fotografisch zu dokumentieren.
Bei jeglichen Beschädigungen an Fläche, Bauteilen, baulichen Anlagen und Versorgungsleitungen, die durch den Baubetrieb verursacht wurden, wird unterstellt, dass der AN sich schadensverursachend verhalten hat.
Insofern stellt der AN den AG von jeglicher Haftung für Schäden am Eigentum Dritter, die im Zusammenhang mit der Durchführung der Arbeiten des AN entstanden sein könnten, frei.

4 Prüfungen, Abnahmen, Gebühren
4.1 Prüfungen und Abnahmen
Der AN veranlasst und koordiniert sämtliche noch nicht erfolgten bzw. noch ausstehenden behördlich oder öffentlich-rechtlich geforderten Nachweise, Prüfungen und Abnahmen für die von ihm erbrachten Bauleistungen. Alle hierbei entstehenden Aufwendungen für Prüfgebühren, Prüfkörper, Laborversuche etc. sind vom AN zu tragen. Dies betrifft auch und insbesondere Prüfungen, die behördlicherseits zur Abnahme des Gebäudes gefordert werden. Der AN ist für die Rechtzeitigkeit der Veranlassung der Prüfungen verantwortlich.
Nach Anmeldung durch den AN erfolgt die Einladung zur Abnahme der erbrachten Bauleistungen schriftlich durch den AG.
4.2 Zustimmungen im Einzelfall (ZiE)
Der AN verwendet ausschließlich bauaufsichtlich zugelassene (ABZ) oder bauaufsichtlich geprüfte (ABP) Baustoffe und -elemente oder solche mit CE-Konformitätserklärung des Herstellers. Sind solche Baustoffe oder -elemente in Ausnahmefällen nicht verfügbar, so ist der AN für den Nachweis der Rechtmäßigkeit der Ausführung verantwortlich. Soweit hierfür eine Zustimmung im Einzelfall (ZiE) erforderlich ist, besorgt der AN diese. In diesem Fall ist es Sache des AN, die ZiE terminlich zu koordinieren und alle entstehenden Kosten und Gebühren für Versuche, Berechnungen, Gutachten, Prüfungen/Versuche und Genehmigungen zu tragen.

5 Reinigung
Der im gesamten Baustellenbereich anfallende Schutt und Abfall ist von jedem AN sortenrein zu sammeln und umgehend abzufahren. Alle durch den Baubetrieb verursachten Verschmutzungen im öffentlichen Bereich, auf den Nachbargrundstücken und auf dem Baugelände sind sofort zu beseitigen.
Der AN wird am Ende jeder Arbeitswoche seinen Arbeitsbereich in besenreinen Zustand versetzen. Kommt der AN seiner Verpflichtung nicht nach, ist der AG berechtigt, diese Leistung auf Kosten des AN zu veranlassen. Der AN ist verpflichtet, geeignete Maßnahmen zur Vermeidung von Verschmutzungen zu ergreifen.

6 Bauausführung/Leistungsumfang
6.1 Schnittstellen
Jegliche Bauleistungen, -stoffe und -elemente des AN, die als Vorleistung oder Einbausituation für Leistungen anderer (Nach)Unternehmer dienen, sind rechtzeitig vor Ausführung in Bezug auf die Herstellung der zugelassenen Einbaubedingungen vom AN zu prüfen.
Insoweit fordert der AN unaufgefordert von den anderen Gewerken deren Zulassungen, Prüfzeugnisse und Montageanleitungen ab, um in seinem Gewerk die Einbaubedingungen einbauanleitungsgerecht herstellen zu können.
Soweit der AN Leistungen erbringt, an die erkennbar Leistungen anderer (Nach-)Unternehmer angearbeitet werden sollen und die hierfür nicht geeignet sind, trägt der AN die Aufwendungen zur - auch nachträglichen - Herstellung der zulassungskonformen Einbaubedingungen.
6.2 Vorleistungen
Soweit Vorleistungen zur beschriebenen Leistung angegeben sind, gelten diese als bauseitige Schnittstelle zur zu erbringenden Leistung des AN. Der AN erbringt alle erkennbar oder üblicherweise nötigen Vorbehandlungen, Zwischenschritte, Beschichtungen, Untergrundvorbehandlungen usw., um auf der im Leistungspositionstext beschriebenen Leistung aufbauen zu können im Rahmen seiner Leistung.
6.3 Anpassungen
Der AN erbringt sämtliche Anpassungen für Schräganschnitte, schiefwinklige Ausführungen, nicht rechtwinklige Konstruktionen usw. als Bestandteil seiner Leistung, soweit diese aus den Ausschreibungsunterlagen erkennbar sind oder solche Leistungen in der Beschreibung erwähnt werden. Gleichfalls sind sämtliche Bestandskonstruktionen, auch solche mit unregelmäßigem Verlauf, anzuarbeiten, soweit dies zum Zeitpunkt der Angebotsabgabe erkennbar ist.
6.4 Aufmaß und Maßabweichungen
Tatsächliche bauliche Abweichungen von in den Planungen angegebenen gleichartigen, wiederkehrenden Maßen berechtigen den AN diesbezüglich nicht zur Geltendmachung von Mehraufwendungen. Kalkulationsgrundlage ist insofern ein örtliches Aufmaß mit differierenden Maßen für gleichartige Bauteile oder Öffnungen.
6.5 Demontagen/Erneuerung
Sind Leistungen als Demontageleistung oder als Erneuerung bereits bestehender Bauteile oder -leistungen beschrieben, so ist der Aufwand für eine geordnete, weitestgehend zerstörungsfreie Demontage und Entsorgung Bestandteil der Leistungen des AN.

7 Bautagesbericht
Der AN hat täglich Bautagesberichte zu führen und dem AG wöchentlich abgestimmt zu übergeben. Sie müssen alle Angaben enthalten, die für die Ausführung, die Abrechnung und die terminlichen Auswirkungen des Auftrages von Bedeutung sein können. Über besondere Vorkommnisse ist der AG zusätzlich täglich zu informieren.

8 Stundenlohnarbeiten
8.1 Abforderung von Stundenlohnarbeiten
Stundenlohnarbeiten sind nur auf Anweisung des AG auszuführen. Für nicht ausdrücklich abgeforderte Stundenlohnarbeiten besteht keinerlei Vergütungsanspruch des AN.
Nach Ausführung sind die vollständigen Stundenzettel innerhalb einer Woche, unter Angabe des Namens und Berufsbezeichnung des Arbeiters, der ausgeführten Arbeiten und ggf. Materialaufstellung, der Bauleitung vorzulegen.
Sie gelten erst nach Bestätigung und Unterschrift durch die Bauleitung als anerkannt. Die Stunden sind im Bautagebuch einzutragen. Eine Abzeichnung des Bautagebuches bedeutet keine Anerkenntnis der Stunden.
8.2 Später verdeckte oder untergegangene Leistungen
Werden Leistungen in Form von Stundenlohnarbeiten erbracht, die später nicht mehr nachvollziehbar sind (Abbruchleistungen, später überdeckte Leistungen), so sind vom AN geeignete Maßnahmen zur Dokumentation der erbrachten Leistung zu ergreifen, beispielsweise eine Fotodokumentation mit Handykamera. Kann der AN seinen Vergütungsanspruch mangels Beleg über die Leistungserbringung nicht belegen, so entfällt die Vergütung!
8.3 Vergütung von Stundenlohnaufwendungen
Vergütet werden die tatsächlich am Arbeitsplatz anfallende Arbeitszeit, verwendetes Material für diese Leistungen (nach LV oder nachrangig Tagespreis des Baustoffhandels).
Eine Einrechnung der Stundenlohnarbeiten in die LV-Summe (Angebot bzw. Auftrag) berechtigt nicht zur Ausführung dieser Arbeiten. Die Leistungen sind als Eventualposition zu verstehen und können ggf. auch unausgeführt bleiben, in diesem Fall erfolgt dann keine Abrechnung.

9 Abrechnung
Sämtliche Rechnungen sind einfach mit einem, dem Bautenstand entsprechenden aktuellen und nachvollziehbaren Aufmaß
(g.g.f. mit Skizzen/ Plänen ergänzt ) zu stellen. Alle Rechnungen werden mit Rechnungsanschrift des Bauherrn, über die Bauleitung, eingereicht. Bei nicht vollständigen Rechnungen beginnt die Zahlungsfrist erst am Tage des Einganges der nachzureichenden Unterlagen.

## Zusätzliche technische Vertragsbedingungen - ESTRICH
Zusätzliche Technische Vertragsbedingungen
Estricharbeiten
1 Grundlagen
Für die Leistungen dieses Gewerks gelten die VOB Teil C, insbesondere ATV DIN 18353 Estricharbeiten und die Allgemein Anerkannten Regeln der Technik.
Ergänzend hierzu gelten die Regelwerke der nachstehend genannten Herausgeber in der zum Zeitpunkt der Ausführung gültigen Fassung als Grundlage von Kalkulation und Arbeitsausführung:
- AGI: Arbeitsgemeinschaft Industriebau e. V.,
- BEB: Bundesverband Estrich und Belag e. V.,
- bga: Beratungsstelle für Gussasphaltanwendung e. V.,
- GIPS: Bundesverband der Gipsindustrie e. V.,
- Bundesverband Leichtbeton e. V.,
- BVF: Bundesverband Flächenheizungen und Flächenkühlungen e. V.,
- BVS: Bundesverband Systemböden e. V.,
- DAV: Deutscher Asphaltverband e. V.,
- Deutsche Bauchemie e. V.,
- DGfdB: Deutsche Gesellschaft für das Badewesen e. V.,
- DGUV: Deutsche Gesetzliche Unfallversicherung e. V.,
- DIN: Deutsches Institut für Normung e. V.,
- InformationsZentrum Beton GmbH,
- RAL: Deutsches Institut für Gütesicherung und Kennzeichnung e. V.,
- VDZ: Verein Deutscher Zementwerke e. V.,
- ZDB: Zentralverband des Deutschen Baugewerbes e. V.
2 Vorbereitung und Planung
Innerhalb von 10 Tagen nach Auftragserhalt, in jedem Fall jedoch rechtzeitig vor Materialdisposition und Ausführungsbeginn, wird der AN dem AG unaufgefordert den Teil seiner späteren Dokumentation übergeben, aus dem alle bauaufsichtlichen Zulassungen, Prüfungszeugnisse, Einbaubedingungen und technischen Eigenschaften der vom AN zum Einbau vorgesehenen Produkte ersichtlich sind.
Der AN hat den AG auf die für die angebotenen Leistungen erforderlichen bauseitigen Vorleistungen rechtzeitig vor Ausführungsbeginn der an ihn beauftragten Leistungen hinzuweisen.
Rechtzeitig vor Beginn der Ausführung seiner Arbeiten hat der AN eigenverantwortlich vorgegebene Maße und benannte Höhen auf Übereinstimmung mit am Bau vorhandenen Meterrissen und erforderlichenfalls die Maßgenauigkeit des Rohbodens durch Nivellement festzustellen. Bei Überschreitung der Toleranzgrenzen, insbesondere von Winkeltoleranzen, ist der Auftraggeber unverzüglich zu verständigen.
Der AN klärt unaufgefordert und auf Grundlage des aktuellsten Planungsstands mit dem AG, auf welcher Wandseite jeweils die Türen zum Einbau gelangen, um Scheinfugen im Estrich unter den Türblättern anlegen zu können.
Der AN erfragt Belastungen, Belagsarten und Bodenaufbauten, soweit nicht angegeben.
3 Ausführung und Konstruktion
3.1 Allgemeine Hinweise
Frisch mit Estrich belegte Räume sind vom AN abzusperren und, soweit erforderlich, gegen rasches, ungleichmäßiges Austrocknen zu schützen. Insbesondere sind vom AN Vorkehrungen zum Schutz gegen Zugluft zu treffen.
Die Estrichoberfläche muss nach Freigabe zur Begehbarkeit so widerstandsfähig sein, dass sie bis zur Verlegung des Oberbodens dem üblichen Handwerkerverkehr schadensfrei widerstehen kann.
3.1.1 Untergrund
Soweit Verbundestriche zum Einbau gelangen, hat der AN unaufgefordert durch mindestens fünf Prüfversuche je unterschiedlichen Untergrund (bspw. Betonierabschnitt/Bauteil/Deckenebene) die Oberflächenzugfestigkeit des Untergrunds nach DIN 1048-2 zu prüfen.
3.1.2 Dämmung/Randstreifen
Die Höhe der Randdämmstreifen ist mindestens 50 mm höher als OK Fertigfußbodenhöhe zu führen und mit Trennlagenfolie und Wand zu verkleben. Ein Hinterlaufen des Randdämmstreifens mit Estrichs ist nicht zulässig. Der Randdämmstreifen ist in Außen- und Innenecken vertikal aufzuschneiden, stumpf zu stoßen und mittels Klebestreifen gegen Verrutschen und Hinterlaufen zu sichern.
Dämmschichten sind an im Fußbodenaufbau befindliche Rohrleitungen dicht herangeführt zu verlegen. Hohlräume an den in der Dämmung eingebetteten Rohren sind durch Schüttungen zu dämmen. Zuvor sind nebenliegende Dämmplatten am Boden zu verkleben, um eine Unterwanderung der Dämmung durch die Schüttung zu vermeiden.
3.1.3 Trennlagen
Trennlagen als Feuchteschutz auf Dämmschichten sind beim Einbau in schwimmenden Estrich aus einer PE-Folie, mindestens 1-lg., Stärke mindestens 0,2 mm, mit einer Stoßüberlappung von mindestens 80 mm zu verkleben und hinterlaufsicher einzubauen. Bei einer Überlappung von 150 mm ist, außer beim Einbau von Fließestrich, keine Verklebung erforderlich.
3.1.4 Estriche
Alle Estrichhöhen sind so auszuführen, dass die Anschlüsse der fertigen Oberbodenbeläge untereinander ohne Höhendifferenz im fertigen Belag erfolgen, soweit in der Bauplanung keine Versprünge konzipiert wurden.
Die Mindeststärken von Estrichen auf Trennlage nach DIN 18560 sind zwingend einzuhalten. Sofern der Einbau von Estrichen in Mindeststärke nicht möglich ist, teilt der AN dies dem AG rechtzeitig vor Arbeitsausführung mit, in diesem Fall schlägt der AN dem AG den Einbau eines Verbundestrichs vor.
3.1.5 Estrich unter Türen
Unterhalb der Türblätter von Brand- und Rauchschutztüren dürfen Höhentoleranzen im Estrich nicht höher als vom Türenhersteller in der Einbauanleitung vorgegeben sein, keinesfalls jedoch mehr als 3 mm betragen, um einen dichten Bodenanschluss der Türen zu gewährleisten.
3.1.8 Oberfläche
Gegebenenfalls systembedingt erforderliches Anschleifen des fertigen Estrichs nach einem vom Hersteller des Estrichmörtels vorgegebenen Zeitraum gehört zur Leistung des AN.
3.1.9 Fugen und Anschlüsse
Vom AN sind rechtzeitig vor Einbau der Oberböden alle Fugen und Risse in der Estrichplatte aufzuweiten, mit Kunstharz auszugießen und erforderlichenfalls zu vernadeln.
Estrichflächen mit unterschiedlichen Oberbelägen werden durch den Einbau von Trennschienen unterteilt. Scheinfugen sind mit einem Kantenlängenverhältnis von 1 : 1 bis 1 : 1,4 auszuführen.
Bei Estrichen ohne nachfolgenden Oberbodenbelag sind die Randstreifen abzuschneiden und die Randfugen zwischen Estrich und aufgehenden Bauteilen flächenbündig vom AN mit dauerelastischem Versiegelungsmaterial zu schließen. Die Farbe des Materials der Versiegelung ist vor Ausführung vom AN beim AG zu erfragen.
Gebäude- und Bauteiltrennfugen sind mit nichtrostenden Profilen, mit elastischen Einlagen, Farbe nach Wahl des AG, einzufassen. Dehnungsfugen in befahrenen Fliesenbodenbelägen sind mittels Metallprofilen gegen Ausbrechen zu schützen.
Sofern bei Ausführung von Estricharbeiten bekannt ist, wo Trennwände nachträglich auf dem Estrich angeordnet werden, sollen unterhalb der Trennwände Estrichscheinfugen ausgeführt werden.

## Besondere Vertragsbedingungen
3 Besondere Bedingungen
3.1
Die im Leistungsverzeichnis abgegebenen Einzelpreise sind Festpreise für fertig ausgeführte Arbeiten und enthalten alle Lieferungen, Leistungen und Nebenleistungen, die zur Erfüllung des Auftrages notwendig sind. Der Auftragnehmer bleibt an sein Angebot gebunden.
Massenmehrungen und Massenminderungen berechtigen den Auftragnehmer nicht zur Änderung der Einheitspreise. Der Bauleitung bleibt es vorbehalten, einzelne Positionen ganz oder teilweise entfallen zu lassen. Anfallende Regiearbeiten bzw. Stunden- oder Tagelohnarbeiten dürfen nur mit vorheriger Genehmigung durch die Bauleitung ausgeführt werden.
3.2
Die Abrechnung erfolgt nach Aufmaß am fertiggestellten Objekt, wenn keine anderen Vereinbarungen getroffen sind (z. B. Pauschalsumme).
3.3
Der Bieter hat sich vor Abgabe seines Angebotes von den Örtlichkeiten zu überzeugen. Nachforderungen infolge Unkenntnis scheiden aus.
3.4
Vor der Angebotsabgabe hat sich der Auftragnehmer über die Eignung der Untergründe gemäß VOB/C, DIN 18 363, 3.1 zu überzeugen. Sind sichtbare oder anderweitig erkennbare Mängel, durch die Schäden im Wärmedämm-Verbundsystem entstehen können, nach VOB, Teil B § 4 Nr. 3 vorhanden, so hat sich der Auftragnehmer schriftlich an die Bauleitung zu wenden. Für ungünstige Witterungsverhältnisse, Frost, Regen, Nebel, die die Arbeitsausführung beeinflussen bzw. unmöglich machen, ist vom Auftragnehmer der Antrag zu stellen, die Arbeiten zu unterbrechen. Wird die Antragstellung unterlassen, so trägt der Auftragnehmer die allgemeine Verantwortung für die Güte und Haltbarkeit seiner Arbeit.
3.5
Vor Bauübergabe sind alle ausgeführten Wärmedämmarbeiten zu überprüfen. Die Wärmedämmung ist auszubessern, wo sie durch andere Ausbauhandwerker in kleinerem Umfang beschädigt wurde.
3.6
Alle Werkstoffe sind nach Werksvorschrift original und unverschnitten zu verarbeiten.
3.7
Die Anschlüsse an Türen, Fenstern, Fensterbänken usw. sind nach Werksvorschrift auszuführen.
3.8
Angefallener Schmutz und Unrat ist zu beseitigen. Verunreinigungen durch Wärmedämmarbeiten an Gehwegen, fertigen Estrichen, Türen, Fensterrahmen und -scheiben, Kunst- und Natursteinen sind ohne Vergütung zu entfernen.
3.9
Der Untergrund muss in seiner Ebenheit der DIN 18 202 "Maßtoleranzen im Hochbau", Tabelle 3, Ebenheitstoleranzen für nicht flächenfertige Wände entsprechen. Bei größeren Unebenheiten sind die erforderlichen Maßnahmen mit der Bauleitung abzuklären.
3.10
Die Dämmplatten dürfen außenseitig erst dann verklebt werden, wenn
der Innenputz und der Estrich aufgetragen und soweit getrocknet sind, dass keine übermäßige Feuchtigkeit im Wandbaustoff vorhanden ist, oder die Trocknung bauseits durch Bautrockner sichergestellt ist.
der Dachüberstand ausreichend ist.
die Fensterbänke montiert sind oder die Planung zum nachträglichen Einbau der Fensterbänke vorliegt.
aufsteigende Feuchtigkeit durch eine horizontale Sperre verhindert wird.
3.11
Während der Verarbeitung und der Dauer der Trocknung dürfen Beschichtungsstoffe bei folgenden Bedingungen (nach DIN 1062-1) nicht appliziert werden:
- auf gefrorenen Substraten;
- im Falle von nicht geschützten Untergründen bei Regen oder Nebel;
- auf feuchten Untergründen;
- bei starkem, heißem oder trockenem Wind;
- wenn die Temperatur des Untergrunds über +35 °C liegt;
ohne speziellen Schutz bei Temperaturen unter +5/+8 °C.

## Anlagen
Anlagen

Anlage 1: Bauablaufplan
Anlage 2: Lageplan Baustelleneinrichtung in M1:200
Anlage 3: Grundrisse, Ansichten, Schnitte Neubau in M1:50
Anlage 4: Innenraum Materialstudie

## Referenzen
Referenzen
Der Bieter hat mit seinem Angebot folgende Nachweise zur fachlichen Eignung vorzulegen:

Eintragung in die Handwerksrolle
Nachweis der Eintragung in die Handwerksrolle gemäß § 1 HwO für das Estrichleger-Handwerk oder ein vergleichbares Gewerk, das die Ausführung von Terrazzoarbeiten umfasst (z. B. Fliesen-, Platten- und Mosaiklegerhandwerk). Alternativ: Nachweis der Berechtigung zur Ausführung von Terrazzoarbeiten als zugelassenes Gewerk (§ 7a HwO).

Referenzen
Mindestens 3 vergleichbare Referenzen über die Ausführung von Terrazzo-Bodenbelägen (geschliffener Terrazzo, gegossen oder als Betonwerkstein) aus den letzten 5 Jahren, jeweils mit Angabe von:
- Auftraggeber (mit Ansprechpartner und Kontaktdaten)
- Art und Umfang der Leistung (Fläche in m², Terrazzoart)
- Ausführungszeitraum
- Auftragswert (netto)
Qualifikation des Fachpersonals
Nachweis, dass der vorgesehene Bauleiter bzw. die verantwortliche Fachkraft über einschlägige Erfahrung in der Herstellung von Terrazzoböden verfügt (z. B. Gesellenbrief Estrichleger, Meisterbrief oder gleichwertige Qualifikation mit Nachweis über Terrazzo-Fortbildungen).

## Los 9: Estrich, Sichtestrich und Terrazzo
Datum: 17.03.2026

### Bereich 1 Baustelleneinrichtung

**1.1 Baustelleneinrichtung**
Einrichten der Baustelle, Vorhalten über die gesamte Bauzeit sowie Räumen der Baustelle, Wiederherstellung des Geländes einschl. Entfernung von eventuellen Provisorien und Verunreinigungen, mit folgenden in den Pauschalpreis einzurechnenden Leistungen:
- Herrichten der erforderl. Lager- und Arbeitsplätze, einschl. des erforderlichen Umsetzens im Zuge des Baufortschrittes
- Baustellenunterkünfte für Personal des AN, sowie Lagercontainer bei Erfordernis und in notwendiger Anzahl
- notwendige Geräte, Werkzeuge und Hilfsmittel
- Verteilung Baustrom und Bauwasser vom Anschlußpunkt des AN
- alle sonstigen Kosten, die der Auftragnehmer zur ordnungsgemäßen Durchführung der Bauaufgabe zu erbringen hat; insbesondere Einmessarbeiten, sofern nicht nach DIN 18299 gesondert ausgeschrieben
- alle Sicherungsmaßnahmen zum Schutz der verbleibenden Bausubstanz und angrenzenden Flächen z. B. Folien, Malervlies
- Sicherungsmaßnahmen insbesondere der Verkehrswege auf dem Grundstück, im Gebäude, auf Zufahrten, Bürgersteigen, einschl. Säuberung der für die Öffentlichkeit begeh- und befahrbaren Flächen, die durch die Baumaßnahme verschmutzt werden
Die Bereitstellung von Flächen für die Baustelleneinrichtung ist Sache des AG.
Baustelleneinrichtungsplan ist mit der Bauleitung abzustimmen

Vorhaltung: gesamte Bauzeit
Menge: 1,000 psch

**1.2 Schutz Oberflächen mit Folie**
Abdecken der Wandoberflächen, Türzargen und sonstiger fertiggestellter Bauteile mit PE-Schutzfolie und Klebeband.
Einschl. Wiederentfernen nach Abschluss der Estricharbeiten.
Menge: 350,000 m²

**1.3 Abdecken des Fußbodens**
Abdecken des fertiggestellten Fußbodens mittels Abdeckteppich und 1-lagig lastverteilenden Platten, z. B. druckfeste Faserplatten, d= mind. 12mm, als Schutz für die anschließenden Maler- und Restauratorarbeiten mit Rollrüstung.
Stöße und Ränder sind mit geeigentem Klebeband abzudecken, die gesamte Abdeckung ist gegen Verschieben zu sichern.
Menge: 425,000 m²

**1.4 Rückbau Abdeckung des Fußbodens**
Rückbau, Abtransport und fachgerechte Entsorgung der Abdeckung der Vorposition nach Fertigstellung der Malerarbeiten.
Nachweis der Entsorgung muss erbracht werden.
Hierfür ist eine gesonderte An- und Abfahrt einzukalkulieren.
Menge: 425,000 m²

### Bereich 2 Dämm- und Trennschichten

**2.1 Reinigung Untergrund**
Reinigung des Untergrundes Boden und Wand von groben und feinen Verschmutzungen.
Schutt-Transport, Schuttabfuhr und Kippgebühren.
Menge: 425,000 m²

**2.2 Randdämmstreifen aus Kunststoff PE-F**
Randdämmstreifen aus Kunststoff PE-F; liefern, in Verbindung mit Dämmschicht, Trennschicht und schwimmendem Estrich verlegen;
Gesamtschichtdicke = 16cm und 25cm,
Höhe: Randdämmstreifen bis 25 cm nach Fußbodenaufbau.
Menge: 265,000 m

**2.3 Wärmedämmung Estrich, DEO-dh, XPS 100 mm (EG)**
Hartschaum-Dämmplatten als Wärmedämmung unter Estrich.
Extrudierter Polystyrol Hartschaum nach EN 13164 XPS
Anwendungsgebiet: DEO-dh nach DIN V 4108-10
WLG: 035
Plattendicke: 100 mm
Druckfeste Wärmedämmplatte aus extrudiertem Polystyrolhartschaum mit Stufenfalz (SF)
Mindestrohdichte: ≥ 30 kg/m³
Druckspannung bei 10%: CS(10/Y) 300 kPa = 30 t/m²
Kriechverhalten: CC(2/1,5/50)130 kPa = 13 t/m²
Geschlossenzelligkeit: ≥ 95 %
Elastizitätsmodul: 12 N/mm² = 12000 kPa
Wasseraufnahme Kapillar: 0
Wasseraufnahme durch Diffusion: WD(V)3 Vol.%
Frost-Tau-Wechselbeständigkeit: FTCD 1
Brandverhalten EN 13501-1: E

Einbauort: Diese Position gilt nur für den Aufbau auf der Bodenplatte im EG.
Menge: 195,000 m²

**2.4 Zulage Abarbeiten Dämmung**
Zulage für das Anarbeiten, Zuschneiden und Einpassen der Hartschaum-Dämmplatten (XPS, Plattendicke 100 mm, gemäß Vorposition) an und um die auf der Bodenplatte verlegten Rohrleitungen (Heizung, Sanitär, Entwässerung) im EG.
Die Leistung umfasst insbesondere:
- Exaktes Zuschneiden und paßgenaues Einpassen der Dämmplatten an und zwischen auf der Rohdecke verlegten Rohrleitungen
- Herstellen von Aussparungen, Schlitzen und Ausklinkungen für Rohrdurchführungen, Rohrkreuzungen und Leitungsbündel
- Unterfüttern und Ausfüllen von Hohlräumen zwischen und neben Rohrleitungen mit zugeschnittenen Dämmstoffstücken zur Vermeidung von Hohllagen unter dem Estrich
- Sicherstellung einer vollflächigen, lückenlosen Dämmebene ohne Wärmebrücken im Bereich der Rohrtrassen
- Materialverschnitt und Mehraufwand gegenüber der Regelverlegung auf ebenem Untergrund sind einkalkuliert
Menge: 22,000 m

**2.5 Installationsebene, Schüttung, d=50 mm**
Herstellen einer Installationsebene auf der Wärmedämmschicht zur Aufnahme von Installationsleitungen (Elektro, Sanitär etc.) unterhalb der Fußbodenheizungsebene.
Dicke: 50 mm
Material: geeignete gebundene Schüttung, tragfähig und verdichtet;
Einschl. Einbau, Verdichten und Ausrichten;
Koordination mit anderen Gewerken (HLS, Elektro) ist zu berücksichtigen;
Einschl. Anarbeitung an aufgehende Bauteile;

Ausführungsort: Die Installationsebene ist Bestandteil des Bodenaufbaus in allen Geschossen (EG auf Wärmedämmung, OG/DG auf Stahlbetondecke).
Menge: 425,000 m²

**2.6 Trennschicht aus PE- Folie, einlagig**
Trennschicht aus PE- Folie, Abdeckung der Dämmschicht unter Estrich mit Kunststofffolie, einlagig, Stöße 10 cm überlappt und verklebt, seitlich über Estrichoberkante hochgezogen.
d= 0,2 mm, einlagig,

Ausführungsort: EG, OG und DG
Menge: 425,000 m²

**2.7 Abstellen der Türöffnungen**
Im Bereich der Türen/Außentür ist der Estrich mit glatter Schalung abzustellen.
z.B. Übergänge ohne Estrichverlegung (Türen)
Menge: 17,000 m

**2.8 Abstellwinkel, Stahl, H= bis 160mm**
Abstellwinkel zum Einbau in Estrichbelägen, auf Betondecke montiert.
Zweck: Randschalung für Deckenränder, Podeste, Schächte etc.
Vorleistung (baus.): Stb.-Bodenplatte/-decke
Folgeleistung: Estricharbeiten
Material: Stahl, feuerverzinkt
Profil: Winkelstahl, L-förmig
Abmessung: 160x160x4 mm
für Fußbodenaufbauten bis 160 mm Höhe

Einbauort: OG und DG Treppenloch
Menge: 15,000 m
Leistungsbereiche: 025

**2.9 Trittschalldämmung auf Emporenebene DG**
Liefern und Verlegen einer Trittschalldämmplatte aus Mineralfaser auf Brettschichtholzdecke (BSH-Decke) der Emporenebene im Dachgeschoss.
Mineralfaser-Trittschalldämmplatte nach DIN EN 13162
Anwendungsgebiet: DES (Dämmung unter Estrich/Lastverteilung mit Schallschutzanforderung) nach DIN 4108-10
Zusammendrückbarkeit: ≤ 5 mm (Klasse CP5)
Dynamische Steifigkeit: s' ≤ 30 MN/m³ (bzw. nach Schallschutznachweis)
Dicke: 20 mm
Baustoffklasse: A1 (nichtbrennbar) nach DIN EN 13501-1

Die Leistung umfasst insbesondere:
- Prüfung des Untergrundes (BSH-Decke) auf Ebenheit, Sauberkeit und Eignung; Unebenheiten und Höhenversätze an Elementstößen sind vor Verlegung der Bauleitung zu melden
- Vollflächiges, dicht gestoßenes Verlegen der Dämmplatten im Verband, fugenversetzt
- Randstreifen an aufgehenden Bauteilen (Wände, Stützen, Brüstung) sind einzukalkulieren, sofern nicht in separater Position erfasst
- Saubere Ausbildung an Rändern, Durchdringungen und Einbauten
- Verschnitt und Nebenarbeiten sind in den Einheitspreisen enthalten
Einbauort: Emporenebene DG auf Brettschichtholzdecke, gesamte Bodenfläche.
Menge: 18,000 m²

### Bereich 3 Estrich

**3.1 Zementestrich CT/ F5, schwimmend, d=75 mm Heizestrich**
Zementestrich, CT, nach DIN 18560/DIN EN 13813,
als schwimmender Estrich auf Dämmung+Schüttung und Trägerplatte, als Heizestrich;
Rohrsystem bauseits;
Mindestfestigkeitsklasse: F5,
Druckfestigkeit: C40
Heizrohrdurchmesser: ca. 18 mm
Überdeckung Heizelemente: 55 mm
Estrichnenndicke: 75 mm,
Nutzlast bis 3 kN/m²,
Oberfläche gerieben und geglättet, inkl. Türlaibungen,
zur nachfolgenden Belegung mit Fliesen,
Ausführung in Verbindung mit anzubringendem Randstreifen und Fußbodenheizung,
Ausführung von Kleinflächen ist einzukalkulieren

Ausführungsort: EG und OG gesamt; DG im Treppenhaus, Garderoben und Lager
Menge: 425,000 m²

**3.2 Bewegungsfuge im Estrich**
Bewegungsfugenprofil für Zementestriche mit geraden Fugenverlauf und für sauberen Oberflächenabschluss sowie Querkraftverdübelung nach Fugenplan einbauen.
Einbau in den Flächen von Räumen > 40 m², in jeden Türdurchgang u. a..
Das Bewegungsfugenprofil vor dem Einbau auf die benötigte Höhe zuschneiden und auf die erforderliche Höhe einbauen. Der Zementestrich ist sauber auf die Oberkante des Profils abzuziehen. Die Estrichdübel mit gleitfähigem und elastischem Kunststoffüberzug sind direkt unter die Metallschiene zu stecken. Die Estrichdübel sind zur Querkraftverdübelung und zur Reduzierung von Höhenversatz des Estrichs einzubauen. Die Heizungsrohre der Fußbodenheizung sind passgenau durch den PE-Streifen zu verlegen.
Fugenquerschnitt: 10/50 - 80 mm
Menge: 105,000 m

**3.3 Zulage zur Vorposition- schnellhärtender Zementestrich**
Zulage zur Vorposition- Zementestrich (CT) für die Ausführung als schnellerhärtender Heizestrich,
Mindestfestigkeitsklasse F5,
Estrichdicke 75 mm,
unter Verwendung von CEM 1 -Zementen;
Belegreife nach 7 Tagen
Menge: 425,000 m²

**3.4 Zementestrich - Mehr-/Minderstärke 5 mm**
Differenzpreis für je 5 mm Estrich-Mehr-bzw. Minderstärke des Zementestriches.
Menge: 425,000 m²

**3.5 Estrichmesstellen Fußbodenheizung**
Einarbeiten von Estrichmesstellen um die Probenahme zur Feuchtigkeitsprüfung im Estrich mit Fußbodenheizung zu gewährleisten.
Menge: 18,000 St

### Bereich 4 Sichtestrich Treppenhaus/ Nebenräume

*Hinweis: Allgemeine Angaben Estricharbeiten*
Allgemeine Angaben Estricharbeiten

Es wird erwartet, dass die Sichtoberfläche eine helle warmtonige Farbigkeit erzielt.
Die Oberflächenbeschichtung muss zwingend den Anforderungen des öffentlichen Gebäudes standhalten (Kratzfestigkeit). Sie muss matt ausgeführt werden. Der Estrich wird im Vorbereitungsraum EG, in den Treppenhäusern EG, OG und DG sowie in den WC- und Abstellräumen eingebaut.
Nach Fertigstellung des Estrichfußbodens ist der Boden mit Abdeckteppich und lastverteilenden diffusionsoffenen Platten, z. B. druckfeste Faserplatten (kein OSB) abzudecken. Hierauf wird zur Bearbeitung der Wand- und Deckenoberflächen mit einer Rollrüstung gearbeitet.

**4.1 Muster Sichtestrich**
Herstellen von Musterplatten des zu verwendenden Estrichs nach Auftragserteilung und Aufforderung.
Größe Musterplatte: 1,0*1,0 m
Einschl. vollständigem Schleif- und Oberflächenbehandlungsprozess analog zu den Ausführungspositionen.
Menge: 2,000 Stk

**4.2 Sichtestrich (Nutzschicht) als Heizestrich, d=15mm**
Herstellen eines schwimmenden Zementestrichs als Sichtestrich (Nutzschicht) auf Fußbodenheizung gemäß DIN 18560, Teil 2. Das Rohrsystem der Fußbodenheizung wird bauseits verlegt und ist vom Estrichleger vor Einbringung des Estrichs auf Vollständigkeit und Lage zu prüfen.
Biegezugfestigkeitsklasse: F5
Druckfestigkeit: C40
Heizrohrdurchmesser: ca. 18 mm
Überdeckung über Oberkante Heizelemente: 55 mm
Nutzlast: bis 3 kN/m²

Die Ausführung von Kleinflächen (z. B. Flure, Nischen, Abstellräume) ist mit einzukalkulieren und in den Einheitspreisen enthalten.

A – Einbau Sichtestrich
- Der Estrich ist mit einer Mehrhöhe zum späteren Abschleifen der Oberfläche herzustellen. Der erforderliche Aufschlag auf die Nenndicke ist vom Auftragnehmer nach eigenem Ermessen zu bemessen und einzukalkulieren.
- Die Oberfläche ist höhengenau abzuziehen und maschinell oder per Hand ansatz- und gratfrei zu glätten. Es ist eine gleichmäßige, geschlossene Oberfläche ohne Lunker, Risse, Absätze oder Schleierspuren herzustellen.
- Höhenanbindung an angrenzende Wandbereiche sowie Anschlüsse an vorhandene Türschwellen, vorhandene Treppe und Bodensteckdosen sind fachgerecht auszubilden und in den Einheitspreisen enthalten.
- Zu den Wänden und Stützen ist der Sichtestrich mittels Aluminiumwinkeln abzustellen (siehe separate Positionen).
- Fugenausbildung unter Berücksichtigung von Arbeits-, Bewegungs- und Dehnungsfugen nach Abstimmung mit der Bauleitung. Die Fugenlage und -ausführung erfolgt gemäß Fugenplan. Bewegungsfugen sind bis zur Dämmschicht durchzuführen und ggf. gegen Höhenversatz zu sichern.
B – Schleifen und Oberflächenbearbeitung
- Oberfläche des Nutzestrichs mit Diamantschleiftechnik in 5–6 Schleifgängen bis zum Erreichen des anhand der Musterfläche festgelegten Oberflächenbildes schleifen. Anschlussbereiche an Wänden, Stützen und Einbauten sind mit handgehaltenem Schleifgerät gleichmäßig und ansatzlos zu schleifen.
- Fugenprofile und Trennschienen sind ebenfalls gleichmäßig und ansatzlos einzuschleifen.
- Mehrere Zwischenreinigungen während der Schleifgänge sowie Entsorgung des anfallenden Schleifgutes sind einzukalkulieren.
C – Porenverschluss und Feinschliff
- Vorgeschliffene Oberflächen mit farblich passendem Zementleim, passend zur Nutzschicht, zum Verschluss letzter Fehlstellen, Luftporen und Oberflächenunebenheiten spachteln.
- Ausführung des Feinschliffs nach Porenverschluss einschließlich erforderlicher Nassreinigung sowie Entsorgung des Schleifgutes.
Der Auftragnehmer hat die Verarbeitungshinweise des Estrichherstellers einzuhalten und die Eignung des angebotenen Produktsystems für die Verwendung als Sichtestrich auf Fußbodenheizung nachzuweisen.

angebotener Sichtestrich '..........................................' vom Bieter einzutragen

Ausführungsort: EG Vorbereitungsraum; EG, OG und DG Treppenhaus, Lagerraum.
Menge: 145,000 m²

**4.3 Zulage für Mehr- Minderdicke je 5 mm**
Zulage für Mehr-/ Minderdicke des vorbeschriebenen Estrichs je 5 mm
Menge: 145,000 m²

**4.4 Provisorischer Fugenverschluss**
Provisorischer Verschluss der Anschluss- und Dehnungsfugen, zum Schutz des
Fußbodenaufbaus vor Nässebelastung aus den beschriebenen Nassschliffarbeiten, mit Einkomponentendichtstoff auf Acrylbasis, Erzeugnis nach Wahl des AN, incl. rückstandfreier Demontage nach Abschluss der Schleifarbeiten, aufnehmen des Schutts, Abfuhr- und Deponiekosten.
Menge: 265,000 m

**4.5 Oberflächenbehandlung R9**
Endbehandlung der geschliffenen Sichtestrichoberfläche als Versiegelung und Ersteinpflege in 2 Arbeitsgängen gemäß Produktinformation des Herstellers.
Die Leistung umfasst insbesondere:
- Prüfung der geschliffenen und gereinigten Estrichoberfläche auf Eignung für die Versiegelung (trocken, staubfrei, frei von Rückständen)
- Auftrag der Versiegelung in 2 Arbeitsgängen gemäß Herstellervorgabe als Ersteinpflege
- Farbton: klar, transparent, matt
- Zu erreichende Rutschhemmung: R9 gemäß DIN 51130
- Zwischen den Arbeitsgängen sind die vom Hersteller vorgeschriebenen Trocknungs- bzw. Ablüftzeiten einzuhalten
- Abschließendes feuchtes Wischen der versiegelten Oberfläche
- Übergabe der Pflegeanleitung des Produktherstellers an den Auftraggeber
- Schutzmaßnahmen der versiegelten Fläche bis zur Abnahme sind vom Auftragnehmer einzukalkulieren
Der Auftragnehmer hat die Eignung des angebotenen Produkts für die Anwendung auf geschliffenem Zementestrich (Sichtestrich) nachzuweisen. Die Versiegelung muss für den Einsatz auf Fußbodenheizung geeignet sein.

Produkt '..........................................' vom Bieter einzutragen

Ausführungsort: Wie Hauptposition Sichtestrich.
Menge: 145,000 m²

**4.6 Zulage farbige Versiegelung / Oberflächenbehandlung**
Zulage zur Oberflächenbehandlung des geschliffenen Sichtestrich (gemäß Vorposition) für die Ausführung einer farbigen Versiegelung anstelle einer klaren/transparenten Behandlung.
Menge: 145,000 m²

**4.7 Bewegungsfugenprofil Aluminium für Sichtestrich**
Liefern und Einbauen von Bewegungsfugenprofilen aus Aluminium für Zementestriche mit geradem Fugenverlauf und sauberem Oberflächenabschluss gemäß Fugenplan.
Bewegungsfugenprofil aus Aluminium, werkstoff- und oberflächenbeständig
Profilbreite: sichtbare Fugenbreite ca. 8–10 mm (bzw. nach Bemusterung)
Profilhöhe: passend zur Estrichnenndicke, auf Dämmschicht reichend
Oberfläche: Aluminium natur eloxiert oder matt geschliffen (nach Bemusterung)
Geeignet für Zementestriche mit Fußbodenheizung
Höhenversatzsicherung: integrierte Dübel-/Verzahnungselemente gemäß DIN 18560

Die Leistung umfasst insbesondere:
- Lagegenaues Einsetzen und Ausrichten der Profile vor dem Estricheinbau gemäß Fugenplan
- Flucht- und höhengerechte Fixierung der Profile auf dem Untergrund / der Dämmschicht
- Sicherstellung eines geraden, knickfreien Fugenverlaufs
- Der Estrich ist beidseitig sauber und ansatzfrei an das Profil heranzuarbeiten
- Die Profiloberkante muss nach dem Schleifen bündig mit der fertigen Estrichoberfläche abschließen; Fugenprofile und Trennschienen sind gleichmäßig und ansatzlos einzuschleifen (siehe Position Schleifen)
- Verschnitt, Stoßverbinder, Eckausbildungen und Kleinmaterialien sind einzukalkulieren
Einbauorte:
- In den Flächen von Räumen > 40 m² gemäß Fugenplan
- In jedem Türdurchgang
- An Übergängen zwischen unterschiedlichen Estrichfeldern
- An Bauteilanschlüssen und Raumtrennungen nach Vorgabe Fugenplan
- Sonstige Stellen nach Abstimmung mit der Bauleitung
Menge: 70,000 m

**4.8 Anschlussfugen, dauerelastisch, abgesandet**
Randdämmstreifen zurückschneiden und Anschlussfugen im Randbereich an aufgehenden Bauteilen, in Dehnungsfugen usw. herstellen, flächenbündig und dauerelastisch ausfugen, mit einer zum Estrich passenden Natursteinsiliconfugenmasse; einschließlich Reinigen und Vorstreichen der Fugenflanken zur Haftvermittlung.
Auf eine optisch ansprechende Ausführung ist zu achten;
die Oberfläche der Fugen ist unmittelbar nach Ausführung abzusanden; Fugenbreite: 5 - 10 mm
Bemusterung der Fugenfarbe vor Ausführung ist einzukalkulieren
Menge: 265,000 m

**4.9 Nachträgliche Herstellung Aufzugschwelle**
Nachträgliches Herstellen einer Aufzugschwelle im Bereich des Aufzugstürdurchgangs als bündigen Übergang zwischen Estrichfläche und Aufzugskabinenboden.
Die Leistung umfasst insbesondere:
- Aufmaß und Abstimmung der Schwellenhöhe und -lage mit der Aufzugsfachfirma und der Bauleitung; die Einbauhöhe richtet sich nach der Oberkante des fertigen Fußbodens (OFF) und der Kabinenbodenoberkante
- Herstellen einer Aussparung bzw. Vorbereitung des Untergrundes im Schwellenbereich, ggf. einschließlich Rückbau/Anarbeitung des vorhandenen Estrichs
- Einbau der Aufzugschwelle aus Edelstahl (Werkstoff 1.4301 oder gleichwertig), Oberfläche geschliffen oder gebürstet (nach Bemusterung), Materialstärke mind. 3 mm
- Schwellenprofil mit rutschhemmender Oberfläche, ggf. mit Einlage/Rillung
- Höhen- und fluchtgerechtes Ausrichten und kraftschlüssiges Befestigen der Schwelle im Untergrund (Verklebung und/oder mechanische Befestigung)
- Dichtungsanschlüsse an den angrenzenden Estrich/Bodenbelag sowie an die Aufzugstürzarge sauber und fugendicht ausbilden
- Anarbeitung des angrenzenden Sichtestrichs an die Schwelle ist einzukalkulieren; die Übergänge sind gratfrei und ansatzlos herzustellen
- Koordination mit der Aufzugsfachfirma hinsichtlich Türschwellenprofil, Toleranzen und Einbaufolge
- Schutz der fertigen Schwelle bis zur Abnahme
- Verschnitt, Kleinmaterialien und Nebenarbeiten sind in den Einheitspreisen enthalten
Ausführungsort: Aufzugstürdurchgang je Haltestelle (EG, OG, DG – nach Erfordernis).
Menge: 3,000 Stk

**4.10 Sauberlaufzone, Aluminium, 150x70cm, Rauhaar-Ripsstreifen,**
Fußabstreifer mit Winkelrahmen und Matteneinlage als aufrollbare Eingangsmatte mit trittschallgedämmten Aluminium-Trägerprofilen.
Leistungsbestandteile:
- Holzplatte (temporär), während der Bauzeit bis Montage der Sauberlaufzone in Aussparung einlegen, oberkantengleich, einschl. Entsorgung nach AVV-Schlüssel
- Estrich im Mattenrahmen
- Epoxyanstrich als Abdichtung
- Mattenrahmen
- Matte
- Anarbeiten Fugen
Zweck: Sauberlauf
Folgeleistung: Endfertigung
Rahmenmaterial: Aluminium
Breite/ Tiefe: 1,50 / 0,7m
Reinigungsstreifen: auswechselbare Rauhaar-Ripsstreifen, sowie zusätzlichen auswechselbaren Bürsteneinlagen für besonders hohen Schmutzabrieb, robuste und abriebfeste Ausführung;
Farbe Reinigungsstreifen: nach Wahl des AG aus Kollektion des Herstellers
Höhe Matte: 22 mm
Höhe Fußbodenaufbau: 25 cm
Einbauort: Haupteingang

Hersteller und Produkt '..........................................'

Einbauort: Haupteingang im EG
Menge: 1,000 St
Leistungsbereiche: 024

### Bereich 5 Terrazzo Gewölberaum EG

**5.1 Muster Terrazzo**
Herstellen von Musterplatten des zu verwendenden Terrazzo-Belags nach Auftragserteilung und Aufforderung.
Größe Musterplatte: 1,0*1,0 m
Einschl. vollständigem Schleif- und Oberflächenbehandlungsprozess analog zu den Ausführungspositionen.
Menge: 2,000 Stk

**5.2 Terrazzo-Belag auf Estrich (Nutzschicht), d=15mm**
Herstellen, Liefern und Einbauen eines Terrazzo-Belags auf Estrich einschließlich Schleifen, Porenverschluss und Imprägnierung.

A – Anforderungen an den Untergrund
Der Untergrund ist vor Beginn der Arbeiten vom Auftragnehmer zu prüfen. Es gelten folgende Anforderungen:
- Ausreichende Trockenheit, Festigkeit, Tragfähigkeit und Formstabilität
- Frei von haftmindernden Schichten wie z. B. Staub, Schmutz, Öl, Fett und losen Teilen
- Trenn- und Sinterschichten o. ä. sind durch geeignete mechanische Maßnahmen wie z. B. Schleifen, Bürsten, Strahlen oder Fräsen zu entfernen
- Anforderungen der DIN 18202 (Toleranzen im Hochbau) sind zu beachten
- Es gelten die Anforderungen des Herstellers des Terrazzosystems
- Bewegungs- und Dehnfugen des Untergrunds müssen in den Terrazzo-Belag übernommen werden
- Randdämmstreifen dürfen erst nach der Bodenbeschichtung entfernt werden
- Zementestriche müssen mindestens 28 Tage alt sein, der Festigkeitsklasse F4 entsprechen und eine Restfeuchte von ≤ 2,0 CM-% aufweisen; bei Fußbodenheizung ≤ 1,8 CM-%
- Calciumsulfatgebundene Estriche müssen eine Restfeuchte von ≤ 0,5 CM-% aufweisen; bei Fußbodenheizung ≤ 0,3 CM-%
- Calciumsulfatestriche sind grundsätzlich entsprechend dem BEB-Merkblatt „Hinweise zur Beurteilung und Vorbereitung der Oberfläche von Anhydritestrichen" vorzubereiten

B – Anrühren und Einbringen
Mit Wasser gemischte Terrazzomasse auf den bestehenden, sauberen Untergrund aufspachteln. Der Untergrund muss formstabil und schwingungsfrei sein. Beim Auftragen ist auf eine ansatzlose Verarbeitung „frisch in frisch" zu achten.
Es sind 3–4 mm mehr Materialauftrag vorzusehen, damit nach dem Schleifvorgang das vorgesehene Endmaß erreicht wird (Splittgröße 6–8 mm).
- Höhenanbindung an angrenzende Wandbereiche sowie Anschlüsse an vorhandene Türschwellen, Treppe und Bodensteckdosen sind fachgerecht auszubilden
- Fugenausbildung unter Berücksichtigung der Bewegungs- und Dehnfugen des Untergrunds nach Abstimmung mit der Bauleitung (Fugenplan siehe Anlage)

C – Schleifen und Spachteln
Das Schleifen wird in folgende Arbeitsschritte unterteilt:
Schritt 1 – Grobschliff (Planschliff):
Öffnen der Terrazzooberfläche: Anschleifen der Körnung und Anpassung an die erforderliche Höhenlage. Gleichmäßige Bewegungen, bis die Körnung flächendeckend aufgeschliffen ist und die Maschine ruhig und gleichmäßig läuft. Anschlussbereiche an Wänden, Stützen und Einbauten sind mit handgehaltenem Schleifgerät gleichmäßig und ansatzlos zu schleifen.
Schritt 2 – Mittelschliff:
Gleichmäßiges Abfahren der Fläche in ruhigen Bewegungen zur kompletten Entfernung der Schleifspuren aus dem Grobschliff. Schleifstaub ist aufzufangen (zur Weiterverwendung beim Porenverschluss).
Schritt 3 – Spachteln (Porenverschluss):
Schleifstaub mit dem Porenfüller vermischen und in Poren und Lunker einspachteln. Der Porenfüller ist eine Flüssigkeit, die mit dem Schleifstaub aus dem Mittelschliff zu einer Spachtelmasse angerührt wird. Mischungsverhältnis 1:1 (1 l Porenfüller und ca. 1 kg Schleifstaub ergeben ca. 2 kg Spachtelmasse). Ergiebigkeit je nach Porosität: 10–15 m² pro Flasche (1.000 ml).
Schritt 4 – Erster Feinschliff:
Abschleifen der Spachtelmassenreste mit zügigen, aber ruhigen Bewegungen, bis der Boden sauber von Spachtelmassenresten ist. Dieser Arbeitsgang kann 2–3 Stunden nach der Spachtelung erfolgen (je nach Witterung).
Wiederholung Schritt 3 – Spachteln (Porenverschluss):
Erneutes Füllen verbliebener Poren und Fehlstellen nach erstem Feinschliff.
Wiederholung Schritt 4 – Feinschliff:
Erneuter Feinschliff nach zweiter Spachtelung.
Schritt 5 – Weitere Feinschliffgänge (bis Körnung 200):
Vereinzelte Poren können während der Feinschliffe gefüllt werden.
Mehrere Zwischenreinigungen sowie Entsorgung des anfallenden Schleifgutes sind einzukalkulieren.
Der Terrazzo erreicht je nach Schleifgrad die Rutschklassifizierung R9 bis max. R10. Für die Anforderungen in öffentlichen Gebäuden muss bauseits eine Schleifwiderstandsprüfung an einer Probefläche durchgeführt werden.

D – Imprägnierung
Terrazzoboden mit Mineralimprägnierung behandeln. Auf trockenen und sauberen Untergrund satt im Kreuzgang mit Mikrofaser-Bodenwischer auftragen.
- Verbrauch: ca. 100–200 ml/m² in Abhängigkeit von Untergrundzustand und Saugfähigkeit
- Luft- und Umgebungstemperatur: +15 °C bis +25 °C
- Direkte, starke Sonneneinstrahlung ist zu vermeiden
- Fußbodenheizung muss ausgeschaltet sein
- Übergabe der Pflegeanleitung des Produktherstellers an den Auftraggeber

Der Auftragnehmer hat die Eignung des angebotenen Terrazzosystems für die Anwendung auf Heizestrich nachzuweisen. Eine Musterfläche ist vor Ausführung anzulegen und von der Bauleitung freizugeben.

angebotener Terrazzo '..........................................' vom Bieter einzutragen

Einbauort: Gewölberaum EG
Menge: 85,000 m²

**5.3 Bewegungsfugenprofil für Terrazzo/ Heizestrich**
Liefern und Einbauen von Bewegungsfugenprofilen aus Aluminium für Zementestriche mit geradem Fugenverlauf und sauberem Oberflächenabschluss gemäß Fugenplan.
Bewegungsfugenprofil aus Aluminium, werkstoff- und oberflächenbeständig
Profilbreite: sichtbare Fugenbreite ca. 8–10 mm (bzw. nach Bemusterung)
Profilhöhe: passend zur Estrichnenndicke, auf Dämmschicht reichend
Oberfläche: Aluminium natur eloxiert oder matt geschliffen (nach Bemusterung)
Geeignet für Terrazzo/Zementestriche mit Fußbodenheizung
Höhenversatzsicherung: integrierte Dübel-/Verzahnungselemente gemäß DIN 18560

Die Leistung umfasst insbesondere:
- Lagegenaues Einsetzen und Ausrichten der Profile vor dem Estricheinbau gemäß Fugenplan
- Flucht- und höhengerechte Fixierung der Profile auf dem Untergrund / der Dämmschicht
- Sicherstellung eines geraden, knickfreien Fugenverlaufs
- Der Terrazzo ist beidseitig sauber und ansatzfrei an das Profil heranzuarbeiten
- Die Profiloberkante muss nach dem Schleifen bündig mit der fertigen Terrazzooberfläche abschließen; Fugenprofile und Trennschienen sind gleichmäßig und ansatzlos einzuschleifen (siehe Position Schleifen)
- Verschnitt, Stoßverbinder, Eckausbildungen und Kleinmaterialien sind einzukalkulieren
Einbauort: Gewölberaum EG
Menge: 35,000 m

**5.4 Anarbeitung an Festellanlage Bogentür**
Anarbeitung des zuvor beschriebenen Terrazzobodens an bauseitigen Bodentürschließer
Öffnungsbreiten: 2,26m und 1,51m

Einbauort: Rundbogentür im Gewölberaum, EG
Menge: 2,000 St
Leistungsbereiche: 025

**5.5 Randausführung mit Aluwinkeln um Stützen**
Abstellen des vorbeschriebenen Estrichs um Einbauteile (Stützen), eckig, mittels eines Alu-Randwinkels, d = 3 mm.
Einbauhöhe entsprechend Belagsdicke
Stützenquerschnitte: bis 24x24cm
Rundstützen: Umfang bis 80cm

Einbauort: Gewölberaum EG
Menge: 8,000 m

### Bereich 6 Treppenbeschichtung

**6.1 Reinigung Untergrund**
Reinigung des Untergrundes der Sichtbeton-Treppenstufen von groben und feinen Verschmutzungen.
Schutt-Transport, Schuttabfuhr und Kippgebühren.
Menge: 17,000 m²

**6.2 Sichtbetontreppen, Oberflächenschliff und Porenverschluss**
Oberflächliches Anschleifen der Sichtbetonoberflächen der Bestandstreppen mit Diamantschleiftechnik bis zum Erreichen des festgelegten Oberflächenbildes.

Wichtig: Es handelt sich ausschließlich um ein oberflächliches Anrauen/Anschleifen der Betonoberfläche. Ein Abtrag der Betonsubstanz zur Höhenkorrektur ist nicht zulässig. Die vorhandenen Stufenhöhen, Auftritte und Podesthöhen müssen in ihrer bestehenden Höhenlage erhalten bleiben. Der Materialabtrag ist auf das für die Oberflächenveredelung erforderliche Minimum zu beschränken.

A – Oberflächenschliff
- Oberfläche des Sichtbetons mit Diamantschleiftechnik in 5–6 Schleifgängen oberflächlich anschleifen; Materialabtrag nur so weit, wie für ein gleichmäßiges Oberflächenbild und das Öffnen der Oberfläche erforderlich
- Anschlussbereiche an Wänden, Geländeranschlüssen, Kanten und Einbauten sind mit handgehaltenem Schleifgerät gleichmäßig und ansatzlos zu schleifen
- Fugenprofile und Trennschienen sind ebenfalls gleichmäßig und ansatzlos einzuschleifen
- Treppenkanten (Stufenvorderkanten) sind besonders sorgfältig und gratfrei zu bearbeiten, ohne die Kantengeometrie zu verändern
- Mehrere Zwischenreinigungen während der Schleifgänge sowie abschließende Nassreinigung einschließlich Entsorgung des anfallenden Schleifgutes sind einzukalkulieren
B – Porenverschluss
- Angeschliffene Oberflächen mit farblich passendem Zementleim, passend zur Betonoberfläche, zum Verschluss letzter Fehlstellen, Luftporen und Oberflächenunebenheiten spachteln
- Farbton und Struktur des Zementleims sind auf die Betonoberfläche abzustimmen (Bemusterung an Musterfläche)
C – Feinschliff
- Ausführung des Feinschliffs nach Porenverschluss
- Einschließlich erforderlicher Nassreinigung sowie Entsorgung des Schleifgutes
- Die fertige Oberfläche muss dem anhand der Musterfläche freigegebenen Erscheinungsbild entsprechen
Die Arbeiten an Treppen erfordern den Einsatz von Handschleifgeräten und Kantenschleifern; der daraus resultierende Mehraufwand gegenüber Flächenschliff ist in den Einheitspreisen einzukalkulieren. Schutzmaßnahmen für angrenzende Bauteile (Geländer, Wände, fertige Bodenbeläge) sind enthalten.

Ausführungsort: Sichtbetontreppen EG und OG (Tritt- und Setzstufen, Podeste, Wangen).
Menge: 17,000 m²

**6.3 Oberflächenbehandlung R9**
Endbehandlung der geschliffenen Sichtestrichoberfläche als Versiegelung und Ersteinpflege in 2 Arbeitsgängen gemäß Produktinformation des Herstellers.
Die Leistung umfasst insbesondere:
- Prüfung der geschliffenen und gereinigten Estrichoberfläche auf Eignung für die Versiegelung (trocken, staubfrei, frei von Rückständen)
- Auftrag der Versiegelung in 2 Arbeitsgängen gemäß Herstellervorgabe als Ersteinpflege
- Farbton: klar, transparent, matt
- Zu erreichende Rutschhemmung: R9 gemäß DIN 51130
- Zwischen den Arbeitsgängen sind die vom Hersteller vorgeschriebenen Trocknungs- bzw. Ablüftzeiten einzuhalten
- Abschließendes feuchtes Wischen der versiegelten Oberfläche
- Übergabe der Pflegeanleitung des Produktherstellers an den Auftraggeber
- Schutzmaßnahmen der versiegelten Fläche bis zur Abnahme sind vom Auftragnehmer einzukalkulieren
Der Auftragnehmer hat die Eignung des angebotenen Produkts für die Anwendung auf geschliffenem Zementestrich (Sichtestrich) nachzuweisen. Die Versiegelung muss für den Einsatz auf Fußbodenheizung geeignet sein.

Produkt '..........................................' vom Bieter einzutragen

Ausführungsort: Sichtbetontreppen EG und OG
Menge: 17,000 m²

**6.4 Zulage farbige Versiegelung / Oberflächenbehandlung**
Zulage zur Oberflächenbehandlung der geschliffenen Sichtbetontreppen (gemäß Vorposition) für die Ausführung einer farbigen Versiegelung anstelle einer klaren/transparenten Behandlung.
Menge: 17,000 m²
